# Colector de distribución monobloc de acero inoxidable

- Propiedad del archivo: CYPE INGENIEROS, S.A.
- Formato: FIEBDC-3/2002
- Divisa: EUR
- Costes indirectos: 3.00 %
- IVA: 21.00 %

## I Instalaciones

### IC Calefacción, climatización y A.C.S.

#### ICE Emisores por agua para climatización

**ICE100** Ud Colector de distribución monobloc de acero inoxidable, de 32 mm de diámetro nominal y derivaciones de 3/4"x18 mm eurocono, modelo SM1004S "ORKLI", para 4 circuitos, adaptadores con conexiones roscadas 3/4" eurocono, de tres piezas, para tubos de 16 mm de diámetro y 1,8 mm de espesor, modelo V-04226, con armario de acero galvanizado de 540 mm de longitud, 510 mm de altura y regulable en profundidad de 90 a 130 mm, modelo 1006090, con codos guía 90° de plástico, para tubo de 16 mm de diámetro, modelo SRGUIA16.
Colector de distribución monobloc de acero inoxidable, de 32 mm de diámetro nominal y derivaciones de 3/4"x18 mm eurocono, modelo SM1004S "ORKLI", para 4 circuitos, formado por colector de impulsión con caudalímetros, colector de retorno con válvulas de cierre manual termostatizables con actuadores electrotérmicos y capuchones protectores, llaves de corte de esfera, termómetros, purgadores manuales de aire, llaves de llenado y vaciado y abrazaderas de acero cincado para los colectores, adaptadores con conexiones roscadas 3/4" eurocono, de tres piezas, para tubos de 16 mm de diámetro y 1,8 mm de espesor, modelo V-04226, con armario de acero galvanizado de 540 mm de longitud, 510 mm de altura y regulable en profundidad de 90 a 130 mm, modelo 1006090, con codos guía 90° de plástico, para tubo de 16 mm de diámetro, modelo SRGUIA16. Totalmente montado, conexionado y probado.
Incluye: Replanteo del emplazamiento del colector. Colocación del armario para el colector. Colocación del colector. Conexión de las tuberías al colector. Conexión del colector a la red de distribución interior o a la caldera. Realización de pruebas de servicio.
Criterio de medición de proyecto: Número de unidades previstas, según documentación gráfica de Proyecto.
Criterio de medición de obra: Se medirá el número de unidades realmente ejecutadas según especificaciones de Proyecto.

| Código | Ud | Descripción | Rendimiento | Precio | Importe |
|---|---|---|---|---|---|
| mt38ork350b | Ud | Armario de acero galvanizado de 540 mm de longitud, 510 mm de altura y regulable en profundidad de 90 a 130 mm, modelo 1006090 "ORKLI", acabado blanco RAL 9010, con cerradura. (material) | 1.000 | 148.55 | 148.55 |
| mt38ork300cc | Ud | Colector de distribución monobloc de acero inoxidable, de 32 mm de diámetro nominal y derivaciones de 3/4"x18 mm eurocono, modelo SM1004S "ORKLI", para 4 circuitos, formado por colector de impulsión con caudalímetros, colector de retorno con válvulas de cierre manual termostatizables con actuadores electrotérmicos y capuchones protectores, llaves de corte de esfera, termómetros, purgadores manuales de aire, llaves de llenado y vaciado y abrazaderas de acero cincado para los colectores. (material) | 1.000 | 294.34 | 294.34 |
| mt38ork520a | Ud | Adaptador con conexiones roscadas 3/4" eurocono, de tres piezas, para tubo de 16 mm de diámetro y 1,8 mm de espesor, modelo V-04226 "ORKLI". (material) | 8.000 | 3.88 | 31.04 |
| mt38ork030a | Ud | Codo guía 90° de plástico, para tubo de 16 mm de diámetro, modelo SRGUIA16 "ORKLI", para protección y soporte del tubo cerca de la conexión al colector de distribución. (material) | 8.000 | 2.16 | 17.28 |
| mo004 | h | Oficial 1ª calefactor. (mano de obra) | 1.600 | 19.42 | 31.07 |
| mo103 | h | Ayudante calefactor. (mano de obra) | 1.600 | 17.86 | 28.58 |
| % | % | Costes directos complementarios | 2 % | 550.86 | 11.02 |
|  |  | Costes directos |  |  | 561.88 |
