# Sistema de regulación de la temperatura para colector

- Propiedad del archivo: CYPE INGENIEROS, S.A.
- Formato: FIEBDC-3/2002
- Divisa: EUR
- Costes indirectos: 3.00 %
- IVA: 21.00 %

## I Instalaciones

### IC Calefacción, climatización y A.C.S.

#### ICE Emisores por agua para climatización

**ICE150** Ud Sistema de regulación de la temperatura para colector, para calefacción, "ORKLI", compuesto de caja de conexiones para control termostático, serie SR, modelo E-25228, termostatos de ambiente, analógicos, serie BEROA, modelo RA100, y cabezales electrotérmicos para un voltaje de 230 V, conexión hembra M30x1,5, modelo CT410800.
Sistema de regulación de la temperatura para colector, para calefacción, "ORKLI", compuesto de caja de conexiones para control termostático, serie SR, modelo E-25228, termostatos de ambiente, analógicos, serie BEROA, modelo RA100, y cabezales electrotérmicos para un voltaje de 230 V, conexión hembra M30x1,5, modelo CT410800. Totalmente montado, conexionado y probado.
Incluye: Colocación, fijación y conexionado eléctrico y de comunicación con todos los elementos que lo demanden en la instalación.
Criterio de medición de proyecto: Número de unidades previstas, según documentación gráfica de Proyecto.
Criterio de medición de obra: Se medirá el número de unidades realmente ejecutadas según especificaciones de Proyecto.

| Código | Ud | Descripción | Rendimiento | Precio | Importe |
|---|---|---|---|---|---|
| mt38ork650a | Ud | Caja de conexiones para control termostático, serie SR, modelo E-25228 "ORKLI", alimentación a 230 V, para la comunicación vía cable de hasta 6 termostatos con los cabezales electrotérmicos del colector, con salida de relé para control de bomba de circulación. (material) | 1.000 | 124.65 | 124.65 |
| mt38ork610a | Ud | Termostato de ambiente, analógico, serie BEROA, modelo RA100 "ORKLI", con alimentación a pilas, interruptor on/off, campo de regulación de +10°C a +30°C, incluso marco de fijación a pared. (material) | 2.000 | 15.74 | 31.48 |
| mt38ork600a | Ud | Cabezal electrotérmico para un voltaje de 230 V, conexión hembra M30x1,5, modelo CT410800, "ORKLI", incluso racor. (material) | 4.000 | 50.02 | 200.08 |
| mt35aia010a | m | Tubo curvable de PVC, corrugado, de color negro, de 16 mm de diámetro nominal, para canalización empotrada en obra de fábrica (paredes y techos). Resistencia a la compresión 320 N, resistencia al impacto 1 julio, temperatura de trabajo -5°C hasta 60°C, con grado de protección IP545 según UNE 20324, no propagador de la llama. Según UNE-EN 61386-1 y UNE-EN 61386-22. (material) | 10.000 | 0.26 | 2.60 |
| mt35cun020a | m | Cable unipolar ES07Z1-K (AS), siendo su tensión asignada de 450/750 V, reacción al fuego clase Cca-s1b,d1,a1 según UNE-EN 50575, con conductor multifilar de cobre clase 5 (-K) de 1,5 mm² de sección, con aislamiento de compuesto termoplástico a base de poliolefina libre de halógenos con baja emisión de humos y gases corrosivos (Z1). Según UNE 211025. (material) | 20.000 | 0.41 | 8.20 |
| mo004 | h | Oficial 1ª calefactor. (mano de obra) | 0.700 | 19.42 | 13.59 |
| mo103 | h | Ayudante calefactor. (mano de obra) | 0.700 | 17.86 | 12.50 |
| % | % | Costes directos complementarios | 2 % | 393.10 | 7.86 |
|  |  | Costes directos |  |  | 400.96 |
