# Válvula de esfera de latón niquelado para roscar de 3/8"

- Propiedad del archivo: CYPE INGENIEROS, S.A.
- Formato: FIEBDC-3/2002
- Divisa: EUR
- Costes indirectos: 3.00 %
- IVA: 21.00 %

**ICS075** Ud Válvula de esfera de latón niquelado para roscar de 3/8".
Válvula de esfera de latón niquelado para roscar de 3/8". Incluso elementos de montaje y demás accesorios necesarios para su correcto funcionamiento. Totalmente montada, conexionada y probada.
Incluye: Replanteo. Colocación de la válvula. Conexión de la válvula a los tubos.
Criterio de medición de proyecto: Número de unidades previstas, según documentación gráfica de Proyecto.
Criterio de medición de obra: Se medirá el número de unidades realmente ejecutadas según especificaciones de Proyecto.

| Código | Ud | Descripción | Rendimiento | Precio | Importe |
|---|---|---|---|---|---|
| mt37sve010a | Ud | Válvula de esfera de latón niquelado para roscar de 3/8". (material) | 1.000 | 3.24 | 3.24 |
| mt38www012 | Ud | Material auxiliar para instalaciones de calefacción y A.C.S. (material) | 0.100 | 2.10 | 0.21 |
| mo004 | h | Oficial 1ª calefactor. (mano de obra) | 0.100 | 19.42 | 1.94 |
| mo103 | h | Ayudante calefactor. (mano de obra) | 0.100 | 17.86 | 1.79 |
| % | % | Costes directos complementarios | 2 % | 7.18 | 0.14 |
|  |  | Costes directos |  |  | 7.32 |
