# Estación electrónica de producción de A.C.S

- Propiedad del archivo: CYPE INGENIEROS, S.A.
- Formato: FIEBDC-3/2002
- Divisa: EUR
- Costes indirectos: 3.00 %
- IVA: 21.00 %

**ICS100** Ud Estación electrónica de producción de A.C.S., modelo S40000005 "ORKLI", con intercambiador de calor de acero inoxidable de 90 kW de potencia máxima y bomba de circulación electrónica para el circuito primario.
Estación electrónica de producción de A.C.S., modelo S40000005 "ORKLI", con intercambiador de calor de acero inoxidable de 90 kW de potencia máxima, bomba de circulación electrónica para el circuito primario, módulo de control electrónico de válvula termostática para regulación de la temperatura del circuito secundario, sensor de caudal y carcasa para aislamiento térmico. Incluso válvulas de corte, elementos de montaje y demás accesorios necesarios para su correcto funcionamiento. Totalmente montada, conexionada y puesta en marcha por la empresa instaladora para la comprobación de su correcto funcionamiento.
Incluye: Replanteo del aparato. Fijación en paramento mediante elementos de anclaje. Colocación del aparato y accesorios. Conexionado con la red de conducción de agua. Puesta en marcha.
Criterio de medición de proyecto: Número de unidades previstas, según documentación gráfica de Proyecto.
Criterio de medición de obra: Se medirá el número de unidades realmente ejecutadas según especificaciones de Proyecto.

| Código | Ud | Descripción | Rendimiento | Precio | Importe |
|---|---|---|---|---|---|
| mt38cso082a | Ud | Estación electrónica de producción de A.C.S., modelo S40000005 "ORKLI", con intercambiador de calor de acero inoxidable de 90 kW de potencia máxima, bomba de circulación electrónica para el circuito primario, módulo de control electrónico de válvula termostática para regulación de la temperatura del circuito secundario, sensor de caudal y carcasa para aislamiento térmico. (material) | 1.000 | 1736.28 | 1736.28 |
| mt37sve010c | Ud | Válvula de esfera de latón niquelado para roscar de 3/4". (material) | 2.000 | 5.95 | 11.90 |
| mt38www011 | Ud | Material auxiliar para instalaciones de A.C.S. (material) | 1.000 | 1.45 | 1.45 |
| mo004 | h | Oficial 1ª calefactor. (mano de obra) | 0.900 | 19.42 | 17.48 |
| mo103 | h | Ayudante calefactor. (mano de obra) | 0.900 | 17.86 | 16.07 |
| % | % | Costes directos complementarios | 2 % | 1783.18 | 35.66 |
|  |  | Costes directos |  |  | 1818.84 |
